# Estructura OLI Eco bidé Sanitarblock

- Propiedad del archivo: CONSTRUNARIO
- Formato: FIEBDC-3/2012
- Programa: Construnario Versión 2.11
- Fecha de los precios: 12/07/2017
- Divisa: EUR

**OLI008908** u Estructura OLI Eco bidé Sanitarblock
Estructura OLI Eco bidé Sanitarblock para bidé suspendido en tabiquería ligera. - Estructura para bidé suspendido. - Empotrada en pared o en placa de yeso. - Estructura galvanizada. - Estructura probada para cargas de 400 kg. - Altura ajustable. - Placas de fijación ajustable. - 10 años de garantía. Incluidos: - Material de fijación del bidé. - Material de fijación de la estructura. - Codo de desagüe Ø 40-32/50-40.
