# OLI120 PLUS Autoportante

- Propiedad del archivo: CONSTRUNARIO
- Formato: FIEBDC-3/2012
- Programa: Construnario Versión 2.11
- Fecha de los precios: 09/01/2017
- Divisa: EUR

**C1701OLI-2014** OLI120 PLUS Autoportante
AUTOPORTANTE. El sistema de montaje de la estructura autoportante OLI Sanitarblock está formado por estructuras de metal cubiertas con pintura de resina epoxídica, para sujetar en el suelo solo y para la instalación de inodoros suspendidos dentro de paredes ligeras. El sistema de instalación Sanitarblock autoportante incluye estructuras para inodoros suspendidos, lavabos y bidés. La principal ventaja del sistema Sanitarblock autoportante es la posibilidad de instalar rápidamente y de forma segura una estructura, sin necesidad de ningún tipo de pared, con una cisterna de descarga y un sistema de conexión para los inodoros suspendidos. El pie de la estructura Sanitarblock Autoportante ha sido diseñado para ofrecer una buena resistencia cuando vaya sujeto únicamente al suelo: en concreto, la resistencia a las cargas se garantiza de acuerdo con la norma francesa NF XPD12 208 (400 kg). Sistema Sanitarblock autoportante: - Gran resistencia. El pie de la estructura ha sido diseñado para proporcionar una buena resistencia cuando se sujeta al suelo y se instalan inodoros suspendidos en paredes ligeras. - Flexibilidad. Además, se puede girar el codo de salida para buscar la descentralización de conexión al desagüe. El sistema Autoportante también permite establecer la profundidad del codo codo de salida, lo que proporciona una mayor adaptabilidad en su instalacion y evita la compresión de los tubos de desagüe.
