# Aerotermo AT16H GN - de Kromschroeder

- Propiedad del archivo: CONSTRUNARIO
- Formato: FIEBDC-3/2012
- Programa: Construnario Versión 3.51
- Fecha de los precios: 31/05/2017
- Divisa: EUR

**141198** u Aerotermo AT16H GN - de Kromschroeder
AT16H, aerotermo helicoidal a gas natural. - Medidas (anchura x profundidad x altura) [mm]: 810 x 780 x356. - Potencia nominal [kW]: 16. - Potencia útil (PCI) [kW]: 14,5. - Rendimiento [%]: > 91. - Nº de ventiladores: 1. - Velocidad de giro [r.p.m]: 1350. - Caudal de aire a 15 °C [m3/h]: 1350. - Caudal de aire a 50 °C [m3/h]: 1500. - ?T del aire [°C]: 32. - Alcance [m]: 12. - Consumo de gas* Natural G20 [20 mbar]: 1,69 m3/h. Propano G31 [37 mbar]: 1,25 kg/h. - Diám. salida humos [mm]: 80. - Diám. entrada aire [mm]: 125. - Tensión de alimentación: Monofásica 220 V AC L, N, PE. - Potencia eléctrica [VA]: 290. - Peso [kg]: 54. - Nivel sonoro a 5 m en campo libre [dBa]: 37. * Consumo de gas (15ºC/1013 mbar): Gas Nat. H: Hi,n= 9,45 kWh/m3 Propano: Hi,n= 12,87 kWh/kg.
