# Kit de conversión neumático para EXPERT EVO

- Propiedad del archivo: CONSTRUNARIO
- Formato: FIEBDC-3/2012
- Programa: Construnario Versión 2.11
- Fecha de los precios: 09/01/2017
- Divisa: EUR

**OLI556807** u Kit de conversión neumático para EXPERT EVO
Kit de conversión neumático para EXPERT EVO. - 2 tubos neumáticos de 350 mm. - Pernos de anclaje neumáticos de la válvula de salida. - Fuelles neumáticos.
