# Kit de conversión mecánico para EXPERT EVO

- Propiedad del archivo: CONSTRUNARIO
- Formato: FIEBDC-3/2012
- Programa: Construnario Versión 2.11
- Fecha de los precios: 09/01/2017
- Divisa: EUR

**OLI601038** u Kit de conversión mecánico para EXPERT EVO
Kit de conversión mecánico para EXPERT EVO. - Pernos de anclaje mecánicos para válvula de salida. - Palancas.
