# Flotadores

- Propiedad del archivo: CONSTRUNARIO
- Formato: FIEBDC-3/2012
- Programa: Construnario Versión 2.11
- Fecha de los precios: 09/01/2017
- Divisa: EUR

**C1701OLI-61** Flotadores
Flotador. - Suministro de agua lateral, izquierdo y derecho o inferior. - Equipo silencioso. - La carga diferida ahorra hasta 9 litros de agua al día.
