# Descargador DECO CABLES - Caja

- Propiedad del archivo: CONSTRUNARIO
- Formato: FIEBDC-3/2012
- Programa: Construnario Versión 2.11
- Fecha de los precios: 09/01/2017
- Divisa: EUR

**OLI101746** u Descargador DECO CABLES - Caja
DECO CABLE Válvula de descarga. - Válvula de doble descarga con volumen de agua de media descarga ajustable. - Aplicación flexible y universal (posición delantera, superior o lateral del pulsador). - Descarga de caudal alta. - Sistema de amortiguación, funcionamiento silencioso. - Tubo de desagüe telescópico ajustable. - Instalación y mantenimiento sencillo (sistema de bayoneta). - Junta de silicona. - 5 años de garantía. - Válido para todos los sanitarios del mercado. Incluidos: - Sistema de fijación de cisterna cerámica al inodoro. - Junta del inodoro de espuma (que compensa la irregularidad de la cerámica). - Pulsador de cromado autoajustable con roseta.
