# GR10045 - Revestimiento pasta blanca bisel Alejandria 34x67

- Propiedad del archivo: CONSTRUNARIO
- Formato: FIEBDC-3/2012
- Programa: Construnario Versión 2.11
- Fecha de los precios: 28/09/2016
- Divisa: EUR

**GR10045_AB** m2 GR10045 - Revestimiento pasta blanca bisel Alejandria 34x67
Baldosa cerámica de gres porcelánico, serie Alejandría-Paradise, acabado relieve, color beige, 34x67 cm y 10 mm de espesor.
