# GF10036 - Revestimiento pasta blanca moldura Paradise 3x34

- Propiedad del archivo: CONSTRUNARIO
- Formato: FIEBDC-3/2012
- Programa: Construnario Versión 2.11
- Fecha de los precios: 28/09/2016
- Divisa: EUR

**GF10036_MP** m2 GF10036 - Revestimiento pasta blanca moldura Paradise 3x34
Moldura cerámica de gres porcelánico, serie Alejandría-Paradise , acabado relieve, color beige, 3x34 cm y 10 mm de espesor.
