# CAU30H GN - de Kromschroeder

- Propiedad del archivo: CONSTRUNARIO
- Formato: FIEBDC-3/2012
- Programa: Construnario Versión 3.51
- Fecha de los precios: 31/05/2017
- Divisa: EUR

**141520** u CAU30H GN - de Kromschroeder
CAU30H GN, ventilador helicoidal (caudal ajustable en opción). - Pot. nom. [kW]: 30/8,5. - Tipo de gas: GN. - Caudal de aire [m3/h]: 2700. - Alcance [m]: 16.
