# VT6633, Unitermo, modelo de refrigeración, trifásico - de Kromschroeder

- Propiedad del archivo: CONSTRUNARIO
- Formato: FIEBDC-3/2012
- Programa: Construnario Versión 3.51
- Fecha de los precios: 31/05/2017
- Divisa: EUR

**144135** u VT6633, Unitermo, modelo de refrigeración, trifásico - de Kromschroeder
VT6633, Unitermo, modelo de refrigeración, corriente trifásica. - Caudal aire HS [m3/h]: 6320. - Potencia HS [kW]: 15,4. - Caudal aire LS [m3/h]: 5650. - Potencia LS [kW]: 14,5. - Caudal agua [m3/h]: 0,74. - Agua ?P [kPa]: 10,2. - Nivel de ruido [dB]: 53.
