# GF20502 - Baldosa porcelánica coloreada esmaltada Makalu, antracita, 40,8x66,2

- Propiedad del archivo: CONSTRUNARIO
- Formato: FIEBDC-3/2012
- Programa: Construnario Versión 2.11
- Fecha de los precios: 28/09/2016
- Divisa: EUR

**GF20502_MAT** m2 GF20502 - Baldosa porcelánica coloreada esmaltada Makalu, antracita, 40,8x66,2
Baldosa porcelánica coloreada esmaltada Makalu, 40,8x66,2, antihielo, mate, destonificación leve.
