# Analizador de calidad eléctrica y motores Fluke 438-II

- Propiedad del archivo: CONSTRUNARIO
- Formato: FIEBDC-3/2012
- Programa: Construnario Versión 3.30
- Fecha de los precios: 28/09/2016
- Divisa: EUR

**FLU_438II** u Analizador de calidad eléctrica y motores Fluke 438-II
Compruebe de manera rápida y sencilla el rendimiento de los motores eléctricos y evalúe la calidad eléctrica con un solo instrumento El nuevo analizador de motores y calidad eléctrica Fluke 438-II incorpora funciones de medida mecánica esenciales para los motores eléctricos a las avanzadas funciones de análisis de calidad de electricidad de los analizadores de motores y calidad eléctrica del Fluke 430 Series II Power Quality Analyzers. Mida y analice de manera rápida y sencilla los principales parámetros de rendimiento eléctrico y mecánico, como potencia, armónicos, desequilibrios, velocidad del motor y potencia mecánica, sin necesidad de sensores mecánicos. Los nuevos analizadores de motores y calidad eléctrica Fluke 434-II, 435-II y 437-II añaden funciones de análisis de motores a las unidades actuales con el kit de actualización del analizador de motores Fluke-438-II/MA.
