# Cámara termográfica Fluke Ti450

- Propiedad del archivo: CONSTRUNARIO
- Formato: FIEBDC-3/2012
- Programa: Construnario Versión 3.30
- Fecha de los precios: 28/09/2016
- Divisa: EUR

**FLU_TI450** u Cámara termográfica Fluke Ti450
El enfoque MultiSharp™ crea imágenes enfocadas en todo el campo de visión de la cámara El enfoque es uno de los aspectos más importantes de la termografía. Una imagen desenfocada puede proporcionarle datos que le lleven a realizar un diagnóstico equivocado que cueste miles de dólares. Con la Fluke Ti450, la preocupación por el enfoque ha pasado a la historia. El enfoque MultiSharp™ proporciona imágenes enfocadas automáticamente a lo largo de todo el campo de visión, incluso si se parte de un objeto completamente desenfocado. Para ello, la cámara toma diversas imágenes y las combina para proporcionarle una imagen clara y bien enfocada de los objetos próximos y lejanos. Basta con apuntar y disparar.
