# CODO 90º PVC 20

- Propiedad del archivo: CONSTRUNARIO
- Formato: FIEBDC-3/2012
- Programa: Construnario Versión 3.30
- Fecha de los precios: 24/10/2016
- Divisa: EUR

**HDT_1074** u CODO 90º PVC 20
Precio: 0.61
Codo de Hidroten en PVC de 90º de diámetro 20 mm para encolar .... Características técnicas: Peso (g): 250 Diámetro interior (mm): 20 Diámetro exterior (mm): 27 PN máxima: 15 etc. Tipo de adhesivo... Para aplicaciones de aguas residuales, etc... Suministrada en cajas de 100 unidades
