# AF/Armaflex AF-6 coquilla, Ø 70 mm

- Propiedad del archivo: CONSTRUNARIO
- Formato: FIEBDC-3/2012
- Programa: Construnario Versión 3.51
- Fecha de los precios: 10/01/2017
- Divisa: EUR

**AF-6-070** m AF/Armaflex AF-6 coquilla, Ø 70 mm
Coquilla AF/Armaflex AF-6, de Armacell. Ø 70 mm. Espesor de aislamiento 40 mm, longitud 2 m. Aplicación en el exterior de edificios, temperatura de los fluidos (40 °C a 60 °C) equivalente a 45 mm, de acuerdo al Reglamento R.I.T.E.
