# Arma-Chek D AF-2 coquilla autoadhesiva prerecubierta, Ø 54 mm

- Propiedad del archivo: CONSTRUNARIO
- Formato: FIEBDC-3/2012
- Programa: Construnario Versión 3.51
- Fecha de los precios: 10/01/2017
- Divisa: EUR

**AFD-2-054** m Arma-Chek D AF-2 coquilla autoadhesiva prerecubierta, Ø 54 mm
Coquilla autoadhesiva prerecubierta Arma-Chek D AF-2, de Armacell. Ø 54 mm, espesor de aislamiento 13,5 mm. Longitud 1 m, Con solape autoadhesivo. Tolerancia en longitud: ± 1,5 %. Tolerancia de espesor: ± 1,0 mm. Consulte plazo de entrega.
