# Arma-Chek Silver (AF) plancha en rollo autoadhesiva prerecubierta, 8 m

- Propiedad del archivo: CONSTRUNARIO
- Formato: FIEBDC-3/2012
- Programa: Construnario Versión 3.51
- Fecha de los precios: 10/01/2017
- Divisa: EUR

**AFSI-13MMEA** m2 Arma-Chek Silver (AF) plancha en rollo autoadhesiva prerecubierta, 8 m
Plancha en rollo autoadhesiva prerecubierta Arma-Chek Silver (AF), de Armacell. 8 m, espesor del aislamiento 13 mm. Anchura 1 m. Tolerancia en longitud: ± 1,5%. Tolerancia del espesor: ± 1,5 mm. Consulte plazo de entrega.
