# Armaflex DuoSolar VA h. calibradora, émbolo, sin des. DN 16 - DN 25

- Propiedad del archivo: CONSTRUNARIO
- Formato: FIEBDC-3/2012
- Programa: Construnario Versión 3.51
- Fecha de los precios: 10/01/2017
- Divisa: EUR

**SO-VA-FLA** u Armaflex DuoSolar VA h. calibradora, émbolo, sin des. DN 16 - DN 25
Herramienta calibradora Armaflex DuoSolar VA, de Armacell. Émbolo, sin des. DN 16 - DN 25. Suministro de 1 pieza por caja. Consultar plazo de entrega.
