# SH/Armaflex cinta autoadhesiva, 15m x 50 mm x 3 mm

- Propiedad del archivo: CONSTRUNARIO
- Formato: FIEBDC-3/2012
- Programa: Construnario Versión 3.51
- Fecha de los precios: 10/01/2017
- Divisa: EUR

**SH-TAPE** u SH/Armaflex cinta autoadhesiva, 15m x 50 mm x 3 mm
Cinta autoadhesiva SH/Armaflex, de Armacell. 15 m x 50 mm x 3 mm. Microban®. Tolerancia de espesor: - 0,1 mm. a + 1,5 mm. Tolerancia de longitud: + 5% a - 1,5%.
