# Tubolit DuoSplit tubería preaislada en rollo (pulgadas), Ø 1/4-3/8

- Propiedad del archivo: CONSTRUNARIO
- Formato: FIEBDC-3/2012
- Programa: Construnario Versión 3.51
- Fecha de los precios: 10/01/2017
- Divisa: EUR

**TSZ-09X0610E20** u Tubolit DuoSplit tubería preaislada en rollo (pulgadas), Ø 1/4-3/8
Tuberías preaisladas en rollo Tubolit DuoSplit, de Armacell. Ø 1/4-3/8. Espesor de aislamiento 9 mm. El precio del cobre depende siempre de la cotización en Bolsa. Consulte con Armacell el nivel de precios en vigor.
