# Armaflex® XG

- Propiedad del archivo: CONSTRUNARIO
- Formato: FIEBDC-3/2012
- Programa: Construnario Versión 3.51
- Fecha de los precios: 10/01/2017
- Divisa: EUR
- Código: armacell-ibe (07/03/2022)

**C1601ARM-366** m Armaflex® XG
Suministro y montaje de aislamiento térmico flexible de célula cerrada a base de coquilla en rollo de espuma elastomérica (tipo NBR) Armaflex® XG, con factor de resistencia a la difusión del vapor de agua (µ) '= 10.000, conductividad térmica (lambda) 10ºC '= 0,037 W/(m?K) y clasificación al fuego según Euroclase BL-s3,d0, de espesor 40 según RITE, incluso pegado de uniones, parte proporcional de elementos singulares y accesorios para su correcta instalación ( ref.XG-40-99/E ) o similar

| Código | Ud | Descripción | Rendimiento |
|---|---|---|---|
| XG-40-99E | m2 | Armaflex XG plancha en rollo 7 m (material) | 1.000 |
| ADH52010E | u | Armaflex 520 adhesivo 1 l. (material) | 0.410 |
| %AUX3.85 | % | Medios auxiliares | 0 % |
| MOC-019 | h | Oficial 1ª construcción (mano de obra) | 4.409 |

## Recursos

**XG-40-99E** m2 Armaflex XG plancha en rollo 7 m
Plancha en rollo Armaflex XG, de Armacell. 7 m, espesor de aislamiento 40 mm. Anchura 1 m, B-s3,d0. Tolerancia en longitud: ± 1,5 %. Tolerancia del espesor: ± 2 mm. Consultar plazo de entrega.

**ADH52010E** u Armaflex 520 adhesivo 1 l
Adhesivo Armaflex 520, de Armacell. 1 l.
