# Carpintería de aluminio practicable de 45 mm, serie Eurotermic de Grupo Ayuso - Practicables de Ayuso

- Propiedad del archivo: CONSTRUNARIO
- Formato: FIEBDC-3/2012
- Programa: Construnario Versión 3.51
- Fecha de los precios: 17/02/2021
- Divisa: EUR

**C0701AYU_117** u Carpintería de aluminio practicable de 45 mm, serie Eurotermic de Grupo Ayuso - Practicables de Ayuso
Características: - Carpintería practicable de 45mm. - Disponible tanto con diseño de líneas rectas como con líneas curvas. - Rotura de puente térmico mediante resina de poliuretano de alta densidad. - Transmitancia térmica al marco de hasta Uh,m = 3,9 W/m2K para doble acristalamiento. - Valores de hasta Uh=2,0W/m2K en ventanas de 1200x1200, según modelo de vidrio instalado. - Herraje para canal europeo con múltiples opciones de apertura. - Juntas de estanqueidad de EPDM, asegurando así una alta calidad en sus juntas. Acabados: - Anodizado. - Lacado. - Imitación madera mediante sublicromía. - Lacado efecto madera EZY®.
