# Carpintería practicable de 70mm, serie Safir de Grupo Ayuso. PVC - Practicables de Ayuso

- Propiedad del archivo: CONSTRUNARIO
- Formato: FIEBDC-3/2012
- Programa: Construnario Versión 3.51
- Fecha de los precios: 17/02/2021
- Divisa: EUR

**C0701AYU_211** u Carpintería practicable de 70mm, serie Safir de Grupo Ayuso. PVC - Practicables de Ayuso
Características: - Carpintería practicable de 70mm. - Diseño de 5 cámaras. - Transmitancia térmica al marco de Uh,m = 1,4 W/m2K para doble acristalamiento. - Valores de hasta Uh=1,1W/m2K , según dimensiones y modelo de vidrio instalado. - Herraje para canal canal16. - Juntas de estanqueidad de EPDM. Acabados: - Acabado Blanco - Foliado Color - Foliado Madera - Foliado Metalizado - Lacado Color
