# Carpintería corredera de 70mm, serie Vela de Grupo Ayuso. PVC - Correderas de Ayuso

- Propiedad del archivo: CONSTRUNARIO
- Formato: FIEBDC-3/2012
- Programa: Construnario Versión 3.51
- Fecha de los precios: 17/02/2021
- Divisa: EUR

**C0701AYU_221** Carpintería corredera de 70mm, serie Vela de Grupo Ayuso. PVC - Correderas de Ayuso
Características: - Carpintería correderade 70mm. - Diseño de 3 cámaras. - Transmitancia térmica al marco de Uh,m = 2,1 W/m2K para doble acristalamiento. - Valores de hasta Uh=1,5 W/m2K , según dimensiones y modelo de vidrio instalado. - Peso máximo 140 Kg Acabados: - Acabado Blanco - Foliado Color - Foliado Madera - Foliado Metalizado - Lacado Color
