# Sistema para fachada ligera tipo “Stick”, ensamblados en situ, serie MC50-TR de Grupo Ayuso - Muro cortina de Ayuso

- Propiedad del archivo: CONSTRUNARIO
- Formato: FIEBDC-3/2012
- Programa: Construnario Versión 3.51
- Fecha de los precios: 17/02/2021
- Divisa: EUR

**C0701AYU_313** u Sistema para fachada ligera tipo “Stick”, ensamblados en situ, serie MC50-TR de Grupo Ayuso - Muro cortina de Ayuso
Sistema para fachada ligera tipo “Stick”, ensamblados en situ. Este sistema dispone de “montantes” de 50mm de canto y diferentes largos que van desde 52 a 206 mm. También dispone de “travesaños” de 50mm de canto y diferentes largos que van desde 21 a 205 mm. La conexión entre montantes y travesaños se realiza mediante un único antivuelco de aluminio y pieza de EPDM para asegurar su estanqueidad. Este sistema cuenta con varias tapetas, con lo que podemos conseguir diferentes acabados exteriores, como pueden ser tapetas planas o tapetas voladas. Rotura de puente térmico mediante separadores de PVC de diferentes tamaños que, junto a las diferentes gomas disponibles en este sistema, nos permiten usar diversas medidas de vidrio, hasta un acristalamiento máximo de 46mm para vidrio fijo. El sistema es compatible con las carpinterías del Grupo Ayuso, pudiendo realizar ventanas de apertura interior, exterior, oscilobatientes, basculantes, etc..., todo ello con sus herrajes correspondientes.
