# Remachadoras para remaches de clavo RIVQUICK®

- Propiedad del archivo: CONSTRUNARIO
- Formato: FIEBDC-3/2012
- Programa: Construnario Versión 3.51
- Fecha de los precios: 08/11/2022
- Divisa: EUR

**REMA_RIVQU** u Remachadoras para remaches de clavo RIVQUICK®
Para la unión definitiva de piezas de reducido espesor, debe colocar remaches de vástago RIVQUICK®, una tecnología que está en el mercado hace ya varios años. Si desea colocar remaches RIVQUICK®, conozca nuestra gama de remachadoras.
