# Depósitos clarificadores de agua

- Propiedad del archivo: CONSTRUNARIO
- Formato: FIEBDC-3/2012
- Programa: Construnario Versión 2.11
- Fecha de los precios: 11/05/2017
- Divisa: EUR

**DEPO_CLAR_AG** u Depósitos clarificadores de agua
Tusa diseña y fabrica equipos para la optimización del consumo de agua en plantas de lavado de áridos. Con la ayuda de estos equipos el agua puede ser reutilizada en el ciclo del lavado, consiguiendo un ahorro importante de la misma y una mejor gestión de los lodos espesados, facilitando su posterior filtrado y compactación. Las principales características de los clarificadores de agua de Tusa son: - Depósito decantador construido en chapa de acero. - Agitador con rasquetas accionado mediante motorreductor planetario. - Bomba para la evacuación de los lodos con recubrimientos de goma antidesgaste. - Equipo automático de preparación de floculante. - Control de la dosificación de floculante mediante tomamuestras automático. - Panel de control eléctrico.
