# GLAM OLIPure Cromo Mate

- Propiedad del archivo: CONSTRUNARIO
- Formato: FIEBDC-3/2012
- Programa: Construnario Versión 2.11
- Fecha de los precios: 11/07/2017
- Divisa: EUR

**OLI139180** u GLAM OLIPure Cromo Mate
- Doble descarga. - Compatible con el sistema OLIPure. - Accionamiento mecánico. - Fuerza de accionamiento < 20 N. - Espesor de 6,5 mm. - Apertura y cierre con sistema de “clic”. - Pulsador en ABS: alta resistencia a los arañazos. - Acabado soft touch (ST) disponible2 años de garantía.
