# OLI74 PLUS - Hydroboost S90 Sanitarblock

- Propiedad del archivo: CONSTRUNARIO
- Formato: FIEBDC-3/2012
- Programa: Construnario Versión 2.11
- Fecha de los precios: 11/07/2017
- Divisa: EUR

**OLI187651** u OLI74 PLUS - Hydroboost S90 Sanitarblock
Cisterna con bastidor OLI74 PLUS Sanitarblock S90. Para pulsador Mecánico. Para inodoros suspendidos en tabiquería ligera. Hueco necesario en pared 90 mm - Cisterna empotrada de doble descarga compatible con pulsadores de descarga únicos o dobles de 6/3 litros (ajustable a 7/3 litros). - Versión de descarga de 5/3 litros bajo pedido (clase A+). - Cisterna de polipropileno (PP) altamente resistente e inalterable a la tensión térmica. - Llenado retardador: válvula Azor plus. - Certificación NF de clase 1 de válvula silenciosa. - Compatible con todos los inodoros suspendidos. - Empotrada en pared o en placa de yeso. - Instalación rápida y sencilla. - Codo de desagüe ajustable en profundidad. - Altura ajustable de 0 a 150 mm. - Espesor mínimo de 90 mm. Incluidos: - Material de fijación del inodoro. - Material de fijación de la estructura. - Conexión de entrada y de salida del inodoro. - Codo de desagüe y adaptador d=90/110. - Válvula de cierre G ½”.
