# dx-COR extractor calamina - 5 L

- Propiedad del archivo: CONSTRUNARIO
- Formato: FIEBDC-3/2012
- Programa: Construnario Versión 3.51
- Fecha de los precios: 19/09/2017
- Divisa: EUR

**LC-0114** u dx-COR extractor calamina - 5 L
Ya hay alternativa al chorreado con arena/silicato para la extracción total/parcial de la calamina gracias a nuestro producto dx-COR. Es un compuesto ácido líquido (también presentado en gel). Este compuesto se caracteriza por actuar en la capa externa del acero/acero corten eliminando la molesta calamina la cual provoca un retraso en la oxidación y, en caso de aplicar barnices encima de ella, hace que éstos se agrieten y laminen. Se aconseja leer atentamente la ficha técnica del producto. Se recomienda que sea manipulado exclusivamente por personal cualificado. dx-COR se puede utilizar en superficies planas y/o verticales, limpiando previamente la superficie de otras sustancias que puedan haber como grasa, pintura, suciedad etc, para que el producto actúe de forma homogénea en toda la superficie. Se pueden aplicar 3-4 manos de producto y remover con brocha o estropajo para acelerar el proceso de desprendimiento de la calamina. Al final del proceso será necesario limpiar con agua abundante la superficie tratada. Después de la 2ª-3ª aplicación se apreciarán zonas veteadas blanquecinas que indica las zonas donde ya ha actuado el ácido y donde no es necesario incidir más. Una vez aplicado dx-COR habrá que limpiar la superficie con abundante agua para que no quedan restos de producto y pueda seguir actuando. Cuando la superficie esté totalmente seca, se puede aplicar el activador de óxido act-COR, que actuará de forma inmediata, dando en pocos minutos su tonalidad anaranjada característica. MUY IMPORTANTE: al tratarse de un compuesto ácido, toda persona que trabaje con este producto debe extremar las precauciones durante su utilización. Después de su utilización limpiar siempre la superficie con agua abundante y, sobre todo, no mezclar con otras substancias ya que podría reaccionar y formar gases tóxicos en algunos casos. PRESENTACIÓN DEL PRODUCTO dx-COR se presenta en envases de plástico translúcido de alta resistencia con tapón de seguridad y en los formatos, 0.5, 1, 2, 5 y 25 litros.
