# Kit Videoportero N5220/VESTA 2P

- Propiedad del archivo: CONSTRUNARIO
- Formato: FIEBDC-3/2012
- Programa: Construnario Versión 3.01
- Fecha de los precios: 28/09/2017
- Divisa: EUR

**11500240** u Kit Videoportero N5220/VESTA 2P
Precio: 930.00
Kit Videoportero N5110/VESTA 1P de GOLMAR Tecnología GB2 para instalación con 2 hilos. Mensajes de voz y Leds, para accesibilidad con limitaciones acústicas y visuales. Compuesto por: 1 Placa NEXA Aluminio 1 pulsador. 1 Caja de empotrar NCEV-90CS. 1 Monitor Vesta 4 color. 1 Fuente de alimentación FA-GB2. No incluye abrepuertas Código: 11500239 Especificaciones técnicas: Dimensiones de la placa 128 (An) x 153(Al) mm. Dimensiones monitor: 138 (An) x 138 (Al) x 19 (P) mm. Utilizar abrepuertas de 12 Vcc, consumo máximo 270 mA.
