# Cámara de infrarrojos TiX560 con teleobjetivo de 2x

- Propiedad del archivo: CONSTRUNARIO
- Formato: FIEBDC-3/2012
- Programa: Construnario Versión 3.30
- Fecha de los precios: 09/11/2017
- Divisa: EUR

**FLK-TiX560** u Cámara de infrarrojos TiX560 con teleobjetivo de 2x
Diseñada para diferentes aplicaciones de mantenimiento, trabajos eléctricos y procesos; la TiX560 combinada con la lente teleobjetivo de 2x hace que los objetos a distancia parezcan más cercanos gracias a su aumento de 2x; además, permite eliminar o reducir en gran medida la necesidad de acercarse a zonas peligrosas. Este kit es una opción excelente para analizar salidas de ventilación en el techo, conductos, cables, líneas de transmisión y postes eléctricos, ya que permite analizar con seguridad un punto de 1 cm de tamaño desde 15,3 metros de distancia, lo que reduce el riesgo de pérdida de pequeñas variaciones de temperatura. Las lentes intercambiables no requieren calibración y están fabricadas al 100% en germanio cortado al diamante con un recubrimiento especial técnico; el material más eficiente para la transmisión de energía hasta el sensor. Modelos disponibles: FLK-TiX560-Tele2-60Hz-Kit, FLK-TiX560-Tele2-9Hz-Kit
