# Hangar modular para el sector de la energía y medioambiente

- Propiedad del archivo: CONSTRUNARIO
- Formato: FIEBDC-3/2012
- Programa: Construnario Versión 3.50
- Fecha de los precios: 19/11/2019
- Divisa: EUR

**C2201LOC_3** u Hangar modular para el sector de la energía y medioambiente
Para las empresas de los sectores de energía y medio ambiente, la seguridad es esencial, sobre todo en los sitios de descontaminación, el almacenamiento de residuos y desmantelamiento de espacios clasificados. Los edificios modulares garantizan un total respeto de la normativa vigente y una seguridad completa. Locabri ha trabajado con grandes empresas del sector de la energía y del medio ambiente como Veolia o SPIE. Las construcciones Locabri aseguran el respeto de tres puntos fundamentales en su sector de actividad: • Control y seguridad de su actividad • Protección de las zonas de trabajo • Velocidad de implementación Locabri le proporciona una instalación rápida, respetando las restricciones de control y seguridad y una flexibilidad completa de sus estructuras. Nuestros equipos están capacitados para acceder a los distintos sitios y están formados para las normas de seguridad N1 y N2/PR1 de protección radiológica, opción RN y CR. Disponible a la venta o en alquiler
