# DOS 65 - andamio industrial - altura máxima de trabajo 10,40 m

- Propiedad del archivo: CONSTRUNARIO
- Formato: FIEBDC-3/2012
- Programa: Construnario Versión 3.11
- Fecha de los precios: 18/01/2018
- Divisa: EUR

**DOS65_KTL** u DOS 65 - andamio industrial - altura máxima de trabajo 10,40 m
Altura máxima de trabajo 10,40 m. Uso industrial. Cumple Norma EN-1004, clase 3 y EN-1298. Garantía 10 años. - Construido con tubos de aluminio de 65 x 25 mm y peldaños engastados con relieves antideslizantes. - Montantes laterales con sistema de posicionamiento muy rápido. - Plataforma de tablero fenólico con zócalo de aluminio de 153 x 76,5 cm. - Base de 170 x 94 cm. - Ruedas de 150 mm de diámetro. - Diseñado para soportar 235 kg.
