# Escalera multfunción - andamio/escalera - disponible en 6, 7 y 9 peldaños

- Propiedad del archivo: CONSTRUNARIO
- Formato: FIEBDC-3/2012
- Programa: Construnario Versión 3.11
- Fecha de los precios: 18/01/2018
- Divisa: EUR

**EEM_KTL** u Escalera multfunción - andamio/escalera - disponible en 6, 7 y 9 peldaños
Disponible en 6, 7 y 9 peldaños. Altura máxima de trabajo 5,17 m extensión, 3,51 m tijera y 3,00 m andamio. Norma EN 131. - Construida con tubos de aluminio de 58 x 25 mm y peldaños engastados con relieves antideslizantes. - Distancia entre peldaños de 280 mm - Tapafinales de PVC antideslizante - Provista de dos soportes y bloqueo de seguridad de aluminio, y tensores de seguridad ajustables - Sistema de deslizamiento de aluminio enclavado en los largueros - Base estabilizadora - Plataforma de 1,18 x 0,33 m - Diseñada para soportar 150 kg
