# Manulink - de Manusa

- Propiedad del archivo: CONSTRUNARIO
- Formato: FIEBDC-3/2012
- Programa: Construnario Versión 3.51
- Fecha de los precios: 18/02/2015
- Divisa: EUR

**C1102MNS-834** Manulink - de Manusa
Software de gestión remota que una vez instalado en un PC y a través de un adaptador Ethernet de Manusa, permite cambiar el modo de operación de una puerta automática de Manusa, detectar anomalías, ajustar los parámetros de funcionamiento, configurar los accesorios y programar la puerta para que opere de acuerdo a un horario pre-establecido.
