# Detector de proximidad - de Manusa

- Propiedad del archivo: CONSTRUNARIO
- Formato: FIEBDC-3/2012
- Programa: Construnario Versión 3.51
- Fecha de los precios: 18/02/2015
- Divisa: EUR

**C1102MNS-826** Detector de proximidad - de Manusa
Al acercar la mano o codo, provoca la apertura de la puerta por proximidad y sin necesidad de contacto. Muy útil para puertas ubicadas en pasillos estrechos y salas blancas.
