# Giratoria Duotour con puertas correderas acero inoxidable - de Manusa

- Propiedad del archivo: CONSTRUNARIO
- Formato: FIEBDC-3/2012
- Programa: Construnario Versión 3.51
- Fecha de los precios: 19/12/2013
- Divisa: EUR

**DT-COR-INOX** u Giratoria Duotour con puertas correderas acero inoxidable - de Manusa
PARA SOLICITAR PRESUPUESTO ENVIAR EL FORMULARIO SIGUIENTE: #formulariobc3# El formato de la respuesta a este formulario vendrá en PDF y en BC3, preparada para arrastrar y ser insertada en su proyecto directamente. DUOTOUR CON PUERTAS CORREDERAS Tipo: Unidad DTRS. Duotour en acero inoxidable con una puerta corredera de dos hojas integradas en el juego de hojas giratorias. Dimensiones: Altura bajo el canopy 2200mm, altura del canopy 300mm, diámetro interior (3600/4200/4800) mm. Puerta corredera: Consiste en puerta central, corredera automática de 2 hojas, 2 escaparates y un techo giratorio. Juego de hojas: Construidas en perfiles de aluminio extruido forradas con planchas de acero inoxidable, provistas de gomas reemplazables en todo su perímetro y proporcionadas con cristales templados planos transparentes de 6mm de grosor. Escaparates: Los escaparates en ambos lados de los conjuntos de hojas están realizados a partir de perfiles de aluminio extruido y forrados con láminas de acero inoxidable provistas de gomas reemplazables en todo su perímetro y proporcionadas con cristales templados planos transparentes de 6mm de grosor y cristales curvos laminados y transparentes de 8,76 mm. Puede accederse a ambos escaparates, en los que puede exponerse un peso máximo de 25 kg, mediante un panel con bisagras bloqueable. Techo interior: 12 segmentos iguales de plancha de acero inoxidable, construidas mediante el plegado de planchas de acero inoxidable provistas de una fina lámina metálica para reducir la sonoridad. Mantenimiento: El techo interior está provisto de una trampilla de inspección integrada en el diseño de la puerta. Canopy: Construido con un perfil curvo de aluminio extruido forrado con una plancha de acero inoxidable. Cubierta del canopy: .... Cubierta contra el polvo en madera laminada de 15 mm .... Mitad interior en madera laminada de 15 mm, mitad exterior preparada con tela asfáltica y recubrimiento superior de acero inoxidable. .... Mitad interior en acero inoxidable, mitad exterior preparada con tela asfáltica y recubrimiento superior de acero inoxidable .... Cubierta contra el polvo de planchas de acero inoxidable Paredes curvas: .... Construidas con planchas curvadas de aluminio en paneles sándwich sólidos. .... Construidas con pilares de aluminio extruido, entre los cuales se sitúan los paneles de cristal curvado. Los paneles consisten en cristal transparente curvado y laminado de un espesor de 8,76 mm y rieles inferiores de aluminio extruido forrados de acero inoxidable. Acabado superficial: .... Forrado de acero inoxidable; rayado grano esmerilado 240 Si, AISI 304. .... Forrado de acero inoxidable; pulido acabado espejo nº 8, AISI 304. Motor: Motor especialmente diseñado para la Duotour, con las características siguientes. · La fuerza (par) es ajustable. La puerta puede detenerse con las manos. · El número de revoluciones por minuto es ajustable mediante un variador de frecuencia. · Extremadamente silencioso, y muy fiable. · En caso de caída de tensión, la Duotour puede usarse como una puerta manual. · Bajo consumo de energía: 0.36 Kw · Tensión:230V, 50Hz, +PE, fusible 16A Lento. Activación: El motor se activa mediante detectores pasivos de movimiento por infrarrojos, montados en el canopy. Después de activarse, las hojas empiezan a girar durante 5 segundos hasta alcanzar la velocidad normal y más tarde reducirán la velocidad hasta alcanzar la posición de descanso (si no se reactiva entretanto). Control de velocidad: En caso de sobrepasarse la velocidad (ajustable) máxima admitida, el control electrónico reducirá la velocidad de las hojas de manera silenciosa y flexible. Control: La Duotour se controla con un microprocesador programable, que coordina las señales, seguridades y funciones de la puerta. La caja de control se encuentra en el canopy. La unidad de PLC incluye LEDS indicadores. El programa se encuentra, por si hay una caída de tensión, también en el EEPROM. Es posible realizar ajustes y/o cambios. Panel de control: Panel de control estándar con 2 contactos de llave de 3 posiciones y un botón de emergencia, montado en el perfil final interior de la pared curva. Llave A de 3 posiciones: · Posición Nocturna “Off”: El conjunto de hojas se sitúa de tal manera que los escaparates bloquean ambas entradas de la Duotour. · Posición “puerta giratoria”: Las hojas giran, dependiendo de la posición del botón B, a una de las posiciones de descanso o permanecerá rotando a velocidad lenta. · Posición “puerta corredera”: Las hojas girarán y se detendrán y se bloquearán en la posición de descanso con ambos escaparates centrados con las paredes curvas. En este momento, la Duotour puede usarse como una puerta corredera, el tipo de operación depende de la posición del botón B. Llave B de 3 posiciones: Si la llave A se encuentra en posición “puerta giratoria”, pueden realizarse las siguientes funciones con el botón B: · Empezar (Abrir): En esta posición de descanso, el conjunto de hojas se sitúa con los escaparates centrados con las paredes curvas (posición de verano). Los huecos de paso están libres y la Duotour está abierta. · Empezar (cerrada): En esta posición de descanso la Duotour se encuentra con los escaparates bloqueando ambos huecos de paso (aplicable en caso de mal tiempo en el exterior). · Continuando: En esta posición el conjunto de hojas gira a una velocidad lenta constante. Después de la activación de uno de los detectores de movimiento, la Duotour adapta la velocidad normal, después sigue de nuevo a velocidad lenta. · · Si la llave A se encuentra en posición “puerta corredera”, pueden realizarse las siguientes funciones con el botón B: · Automático: En esta posición la puerta corredera se abre después de la activación mediante los controles y se mantendrá abierta hasta que expire el tiempo preprogramado. · Abierta: En esta posición la puerta corredera permanecerá abierta. · Continuar: En esta posición se desactivan los detectores de movimiento del exterior, por lo tanto, sólo se admite el tráfico de salida. Seguridad: Tras la activación de uno de los siguientes sensores, las hojas se detendrán inmediatamente: Burlete de seguridad (SRB): Los perfiles verticales de los pasos libres están provistos con burletes de goma. En la parte de entrada de las hojas son de ejecución activa. Botón de emergencia: Un botón de emergencia con reseteo manual se monta en el perfil final de la pared curva interior. Fotocélula de Seguridad para los extremos del paso libre (EBS): Las fotocélulas se encuentran en el techo rotatorio encarado con los perfiles finales principales. Estos sensores vigilan la zona de delante de los perfiles de los escaparates. Sensor Horizontal Boon (HBS): 2 veces, 2 receptores/transmisores de infrarrojos vigilan la zona de delante de las hojas y el escaparate. Seguridad del Escaparate (SRT): Los perfiles curvos finales de los escaparates se proporcionan de forma estándar con burletes de seguridad, los burletes de los 2 perfiles principales son de ejecución activa. Mecanismo de paro e inversión de giro: Para evitar el atrapamiento de ninguna persona entre las hojas de la puerta corredera, el mecanismo de la puerta corredera está provista de un mecanismo de paro e inversión de giro de motor. Cuando las hojas de la puerta corredera se están cerrando y encuentran alguna interferencia, se activa el mecanismo de paro e inversión de giro de motor con lo cual las hojas se abrirán de nuevo. Cuando las hojas de la puerta corredera se están abriendo y encuentran alguna interferencia, el mecanismo de paro e inversión de giro actúa y las hojas se detienen inmediatamente. S.A.I.: La puerta corredera está provista de una de batería auxiliar que permite a la puerta corredera abrirse en caso de haber una caída de tensión. Bloqueo: Mediante dos escaparates que bloquean los pasos de entrada, las hojas se bloquean mediante unidades de bloqueo electromagnéticas integrados en los motores. Estas unidades están normalmente desbloqueadas, con lo que en caso de caída de tensión no permanecerán bloqueadas. Suelo: El suelo en la situación de la puerta debe estar a nivel con una tolerancia no superior a 2 mm. Opciones incluidas: .... Bloqueo: Mediante una cerradura mecánica montada en uno de los perfiles finales interiores. Esta cerradura se proporciona con indicador que muestra la posición de la cerradura. .... Bloqueo: Mediante una cerradura electromecánica de acción bi-estable. En caso de caída de la tensión, la cerradura puede bloquear o desbloquear las hojas. En el interior hay un sistema de (des) bloqueo manual situado en el canopy. Batería: La Duotour se proporciona con una batería auxiliar autotesteable. En caso de caída de la tensión las hojas se posicionarán automáticamente con ambos escaparates centrados a las paredes curvas (posición de verano). Las hojas de la corredera están ahora desbloqueadas y abrirán, ofreciendo una entrada/salida libre a través de la Duotour (salida antipánico). Cuando las hojas encuentran una interferencia durante su posicionamiento en la posición de antipánico, empezará automáticamente a girar en la dirección opuesta y se detendrá para alcanzar la posición de descanso. .... Panel de control externo: Los paneles descritos anteriormente se proporcionan a parte para su montaje en el mostrador o recepción. Seguridad adicional: Sensor del Escaparate Boon (SBS): Los perfiles finales de los escaparates curvos, directamente bajo los burletes de seguridad (SRT), se proporcionan con dos sensores por infrarrojos. Estos sensores vigilan el área que se encuentra directamente delante de los perfiles del escaparate en el nivel del suelo. .... Botón de emergencia adicional: Un botón de emergencia con reseteo manual se monta en el perfil final de la Duotour (en el lado de entrada, fuera del edificio). .... Pulsadores de minusválidos: .... Los pulsadores para minusválidos se montan en los perfiles finales (lado de entrada) de la Duotour. Después de su activación las hojas girarán durante aproximadamente 25 segundos a velocidad lenta (la velocidad es ajustable). .... Iluminación: Halógenos: 12 luces (20 W) en el techo giratorio, y 1 halógeno en el techo interior de cada escaparate. .... Aro de fijación: Un aro de fijación (altura total de 29 mm) construido con un perfil de acero inoxidable (25x25x2mm) en el radio de la Duotour. El aro de fijación debe ser instalada por terceros antes de que se inicie la instalación de la Duotour.
