# Portillo SWING GATE G - de Manusa

- Propiedad del archivo: CONSTRUNARIO
- Formato: FIEBDC-3/2012
- Programa: Construnario Versión 3.51
- Fecha de los precios: 02/12/2013
- Divisa: EUR

**SWINGGATE_G** u Portillo SWING GATE G - de Manusa
PARA SOLICITAR PRESUPUESTO ENVIAR EL FORMULARIO SIGUIENTE: #formulariobc3# El formato de la respuesta a este formulario vendrá en PDF y en BC3, preparada para arrastrar y ser insertada en su proyecto directamente. Portillo Batiente SWING GATE G: Portillo batiente motorizado bidireccional de paso libre 900mm, especialmente diseñado para facilitar el acceso rápido, seguro y controlado de personas a instalaciones de todo tipo. Equipo con panel de vidrio templado de 8 mm enmarcado con protección en chaflán y acabado en acero inoxidable AISI304. Con apertura regulable en los dos sentidos de paso de 0 a 270º. Especialmente indicado para accesos gestionados por un recepcionista, así como para facilitar el acceso de personas con movilidad reducida (PMR), siendo el complementario a instalaciones de acceso mediante cualquier dispositivo Manusa. El control electrónico permite la fácil selección del modo de funcionamiento y facilita la integración con cualquier sistema de identificación, validación, señalización o control externo.
