# KH - Válvula de esfera en PE-AD - Ø 125 - de Masa

- Propiedad del archivo: CONSTRUNARIO
- Formato: FIEBDC-3/2012
- Programa: Construnario Versión 3.51
- Fecha de los precios: 15/03/2016
- Divisa: EUR

**616182** u KH - Válvula de esfera en PE-AD - Ø 125 - de Masa
Precio: 423.23
Accesorio compacto de PE-AD con extremos rectos para instalar con manguitos FRIALEN UB o MB. Paso de válvula sin reducción de sección conforme al diámetro interior del tubo. No necesita protección anticorrosiva. Posición de apertura y cierre con tope definido. Llave de corte de servicio libre de mantenimiento, accionable con varilla (p. ej. FRIALEN BS). Registrado por DVGW. Reg. nº DG-8631AU2251 y DG-8631AU2252.
