# SAFL - Toma simple con salida embridada - Ø 160-100 - de Masa

- Propiedad del archivo: CONSTRUNARIO
- Formato: FIEBDC-3/2012
- Programa: Construnario Versión 3.51
- Fecha de los precios: 17/07/2017
- Divisa: EUR

**616022** u SAFL - Toma simple con salida embridada - Ø 160-100 - de Masa
Precio: 522.61
- Presión de servicio máxima admisible 16 bar (agua) / 10 bar (gas). Accesorio compacto de PE-AD. Conjunto premontado en fábrica a partir de toma simple FRIALEN, manguito soldado y brida soldada FRIALEN EFL (brida fija). Toma con resistencia calefactora vista para una óptima transmisión de calor. Taladrado sin presión o utilizando una válvula de corte adicional, bajo presión de servicio, mediante equipos de taladrado convencionales (recomendamos Hütz & Baumgarten). Medidas de brida según DIN 2501, Parte 1. Se necesitan arandelas adicionales.
