# WET - Codo escalonado - Ø 50 - de Masa

- Propiedad del archivo: CONSTRUNARIO
- Formato: FIEBDC-3/2012
- Programa: Construnario Versión 3.51
- Fecha de los precios: 14/03/2016
- Divisa: EUR

**616053** u WET - Codo escalonado - Ø 50 - de Masa
Precio: 122.86
- Presión de servicio máxima admisible 16 bar (agua)/10 bar (gas). Accesorio compacto para empalmar conducciones de tubos que no estén alineados y para empalmar la conducción de acometida residencial a la toma en carga DAA o a la válvula de corte con toma en carga DAV en caso de colocación paralela de dos conducciones principales con la misma altura de recubrimiento. Con resistencia calefactora vista para una transmisión óptima del calor, con gran profundidad de inserción, con zonas de soldadura extra anchas así como zonas frías para evitar el flujo de material fundido en los extremos y en el centro. Posibilita una ejecución sin dispositivos de sujeción-alineadores.
