# Válvula de bola enlace embridado - PN 16 - DN 50 - rojo - de Masa

- Propiedad del archivo: CONSTRUNARIO
- Formato: FIEBDC-3/2012
- Programa: Construnario Versión 3.51
- Fecha de los precios: 19/02/2018
- Divisa: EUR

**666050016031R** u Válvula de bola enlace embridado - PN 16 - DN 50 - rojo - de Masa
Precio: 144.99
- DIN EN 1563 (Equiv.GGG 50) - Revestimiento de bola NBR con marca CE - Recubrimiento epoxi = 250 micras - PN10 y PN 16
