# Válvula de mareas - DN 1200 - azul - de Masa

- Propiedad del archivo: CONSTRUNARIO
- Formato: FIEBDC-3/2012
- Programa: Construnario Versión 3.51
- Fecha de los precios: 19/02/2018
- Divisa: EUR

**666120000013** u Válvula de mareas - DN 1200 - azul - de Masa
Precio: 9139.38
- Evita el retorno cuando las aguas de mar suben y permite el desagüe cuando bajan - Apertura circular - Cuerpo y tapa en EN-GJS-500-7 (GGG50) - Sellado metal /NBR - Recubrimiento epoxi = 250 micras - Eje en AISI 316 L - Opcional: contrapeso +10 %
