# Redondo - de Masa

- Propiedad del archivo: CONSTRUNARIO
- Formato: FIEBDC-3/2012
- Programa: Construnario Versión 3.51
- Fecha de los precios: 02/02/2017
- Divisa: EUR

**E139EBA4ER** u Redondo - de Masa
Precio: 18.38
- Cuerpo y tapa de Composite: - Polipropileno y PRFV. Modelo patentado - Conforme a norma NF 124 - Apertura sencilla con 1/8 de vuelta - Sólo 1,65 kg de peso (la tapa 0,400 kg) - Resistencia 400 kn (Clase D400) - Resistente al alquitrán (200ºC) - Con cerradura antirrobo - No genera moho - No produce ruido con el paso de los vehículos - Reciclado y reciclable
