# Bitubo de polietileno para comunicaciones - Ø40 - espesor 3,0 - de Masa

- Propiedad del archivo: CONSTRUNARIO
- Formato: FIEBDC-3/2012
- Programa: Construnario Versión 3.51
- Fecha de los precios: 13/04/2016
- Divisa: EUR

**L11040** m Bitubo de polietileno para comunicaciones - Ø40 - espesor 3,0 - de Masa
Tubería PEAD o PE 100 MASA para conducción de cable y telecomunicaciones. Precio a consultar.
