# Tubo de polietileno PE 40 - Øexterior 90 - espesor 12,3 - de Masa

- Propiedad del archivo: CONSTRUNARIO
- Formato: FIEBDC-3/2012
- Programa: Construnario Versión 3.51
- Fecha de los precios: 13/02/2018
- Divisa: EUR

**033090010** m Tubo de polietileno PE 40 - Øexterior 90 - espesor 12,3 - de Masa
Precio: 12.07
FLEXIPOL PE 40 de MASA: Tubería de polietileno de baja densidad DN 90 y PN 10 fabricada bajo norma UNE-EN-12201 y con certificación sanitaria unida mediante accesorios de compresión.
