# Te - PN 16 DN90 - de Masa

- Propiedad del archivo: CONSTRUNARIO
- Formato: FIEBDC-3/2012
- Programa: Construnario Versión 3.51
- Fecha de los precios: 20/02/2018
- Divisa: EUR

**10418110_T** u Te - PN 16 DN90 - de Masa
Precio: 212.77
- Con extremos autoblocantes para tubo de PE y PVC - Cuerpo y anillo de apriete de fundición dúctil ENGJS-500 -7 DIN EN 1563 (Equiv.GGG 50) - Anillo de tracción: Latón - Juntas: EPDM con doble juego de juntas - Tornillos A2, Tuercas A4 - Recubrimiento epoxi = 250 micras - Aptos para agua potable
