# Control presión de condensación para funcionamiento en frío para 50YZ036-042-048-060

- Propiedad del archivo: CONSTRUNARIO
- Formato: FIEBDC-3/2012
- Programa: Construnario Versión 3.40
- Fecha de los precios: 06/02/2014
- Divisa: EUR

**X38TY09J07** u Control presión de condensación para funcionamiento en frío para 50YZ036-042-048-060
Control presión de condensación para funcionamiento en frío para 50YZ036-042-048-060 con una temperatura exterior inferior a +19ºC. También aplicables al modelo partido 38BZ/40BZ
